# Geosilex Trenza Metal

- Propiedad del archivo: SOFT S.A.
- Formato: FIEBDC-3/2002
- Programa: Presto 8.8
- Fecha de los precios: 11/11/2011
- Divisa: EUR
- Código: PROYECTO_01 (24/03/2003)
GEOSILEX TRENZA METAL
Polígono Industrial Valcabado
Ctra. N-630, Km 272
49024 - ZAMORA
ESPAÑA
Tels: 902 114 142
Fax: 980 530 692
http://www.trenzametalarea.com
E-mail: info@trenzametal.com
Este catálogo contiene:
- Memoria de los productos
- Lista de precios del 2011

**TRENZA METAL** Geosilex Trenza Metal (24/03/2003)
Precio: 0
GEOSILEX TRENZA METAL
Polígono Industrial Valcabado
Ctra. N-630, Km 272
49024 - ZAMORA
ESPAÑA
Tels: 902 114 142
Fax: 980 530 692
http://www.trenzametalarea.com
E-mail: info@trenzametal.com
Este catálogo contiene:
- Memoria de los productos
- Lista de precios del 2011

**TRE0** La empresa (01/05/2003)
Precio: 0
Geosilex Trenza Metal es el fabricante de la reja trenzada, un nuevo tipo de entramado metálico, muy robusto, elaborado con materiales de acero laminado en caliente, del que ha desarrollado una amplia gama de modelos que fabrica con tecnología propia.
La reja trenzada es un producto básico de aplicación en arquitectura y urbanismo como cerramiento vertical, protección de huecos y recintos, y muy adecuado para la realización verjas y barandillas.
Trenza Metal suministra directamente la reja trenzada a cerrajeros y empresas de transformación en planchas o paños rígidos en formatos estándar debidamente protegidos contra la oxidación. También ha desarrollado una gama de productos acabados de alta calidad, modulares y totalmente listos para la instalación sobre obra terminada en aplicaciones como barandillas urbanas, verjas, celosías y balcones, caracterizados por su facilidad de gestión técnica, suministro y montaje.
Trenza Metal se presentó en el año 2000 y desde entonces su Oficina Técnica presta servicio gratuito a arquitectos, ingenieros, constructoras y promotoras y todo tipo de clientes finales. Más de 500 aplicaciones en grandes obras -como puertos, hospitales, museos, urbanizaciones, recintos comerciales e industriales- atestiguan el creciente prestigio de esta empresa y la fiabilidad de productos y sistemas con un enorme potencial.

**MICROTRENZADA** Producto Microtrenzada (30/10/2006)
En Trenza Metal los materiales se entrelazan, sin soldar, para tejer un característico entramado metálico. Nuestras aplicaciones constituyen soluciones prácticas, especialmente adecuadas para cerramientos verticales, protección de huecos o recintos y fabricación de balcones y barandillas urbanas.
La última propuesta de la empresa es la chapa MICROTRENZADA® en aluminio que pertenece a la marca Trenza Metal, y se trata de una malla diferente que ofrece mayores recursos expresivos a la arquitectura, proporciona máxima ocultación, se trata de un material ligero adaptable a aplicaciones como revestimiento de fachadas, pantallas de ocultación, cerramiento de huecos, verjas, vallas...

| Código | Descripción | Rendimiento | Precio |
|---|---|---|---|
| MICR01 | Vallas modulares MICROTRENZADA (30/10/2006) | 0 | 0 |
| MICR02 | Celosías y envolventes modulares MICROTRENZADA (30/10/2006) | 0 | 0 |
| MICR03 | Producto básico. Chapas MICROTRENZADA | 0 | 0 |
| MICR04 | Materiales y acabados | 0 | 0 |

## Precios auxiliares

**MICR01** Vallas modulares MICROTRENZADA (30/10/2006)

| Código | Descripción | Rendimiento | Precio |
|---|---|---|---|
| MICR011 | Trama Horizontal MICROTRENZADA (30/10/2006) | 0 | 0 |
| MICR012 | Trama Vertical MICROTRENZADA (30/10/2006) | 0 | 0 |

**MICR02** Celosías y envolventes modulares MICROTRENZADA (30/10/2006)

| Código | Descripción | Rendimiento | Precio |
|---|---|---|---|
| MICR021 | Celosia para fachada de Aluminio MICROTRENZADA (30/10/2006) | 0 | 0 |

**MICR03** Producto básico. Chapas MICROTRENZADA
La reja trenzada es un producto básico de aplicación en arquitectura y urbanismo como cerramiento vertical, protección de huecos y recintos, y muy adecuado para la realización verjas y barandillas.
Trenza Metal suministra directamente la reja trenzada a cerrajeros y empresas de transformación en planchas o paños rígidos en formatos estándar debidamente protegidos contra la oxidación mediante un proceso de cincado e imprimado de las pletinas antes de trenzarlas.

| Código | Descripción | Rendimiento | Precio |
|---|---|---|---|
| MICR031 | Chapa MICROTRENZADA MTO sin varilla | 0 | 320 |
| MICR032 | Chapa MICROTRENZADA MTR con varilla | 0 | 427 |

**MICR04** Materiales y acabados

| Código | Descripción | Rendimiento | Precio |
|---|---|---|---|
| MICR041 | Acabados | 0 | 0 |
| MICR042 | Tratamiento del acero | 0 | 0 |
| MICR043 | Tratamiento del aluminio | 0 | 0 |

**MICR011** Trama Horizontal MICROTRENZADA (30/10/2006)

| Código | Ud | Descripción | Rendimiento | Precio |
|---|---|---|---|---|
| MICR0111 | ml | Valla modular MICROTRENZADA MTR-H100 (30/10/2006) | 0 | 134.44 |
| MICR0112 | ml | Valla modular MICROTRENZADA MTR-H150 (30/10/2006) | 0 | 201.44 |
| MICR0113 | ml | Valla modular MICROTRENZADA MTR-2H100 (30/10/2006) | 0 | 235.51 |
| MICR0114 | ml | Valla modular MICROTRENZADA MTR-H200 (30/10/2006) | 0 | 247.44 |

**MICR0111** ml Valla modular MICROTRENZADA MTR-H100 (30/10/2006)
Precio: 134.44
ML Verja de cerramiento Aluminio MICROTRENZADA
Suministro de verja con las siguientes características:
- Chapa de verja de 2,00 m de long. y 1,00 m de alt., de 1,5 mm de espesor perforada y ondulada, con varillas de 12 mm de diametro insertadas, rigidizador superior e inferior en pletina de 50x4 mm.
- Postes en tubo de hierro galvanizado en caliente de 60x60x2 mm. con tapa-juntas en U de 60x30x3 mm., con placa de anclaje para atornillar en solera.
- Unión de presión entre paneles y poste.
Todo ello lacado de poliéster en polvo al horno, acabado a escoger por el cliente.
Producto patentado.

| Código | Ud | Descripción | Rendimiento | Precio | Importe |
|---|---|---|---|---|---|
| MICR01111 | ml | Valla modular MICROTRENZADA MTR-H100 (material) | 1 | 119 | 119.00 |
| OF01 | h | Oficial 1ª (mano de obra; 30/10/2006) | 0.5 | 16.17 | 8.09 |
| AY01 | h | Aydante (mano de obra; 30/10/2006) | 0.5 | 14.69 | 7.35 |
|  |  | Total |  |  | 134.44 |

**MICR0112** ml Valla modular MICROTRENZADA MTR-H150 (30/10/2006)
Precio: 201.44
ML Verja de cerramiento Aluminio MICROTRENZADA
Suministro de verja con las siguientes características:
- Chapa de verja de 2,00 m de long. y 1,50 m de alt., de 1,5 mm de espesor perforada y ondulada, con varillas de 12 mm de diametro insertadas, rigidizador superior e inferior en pletina de 50x4 mm.
- Postes en tubo de hierro galvanizado en caliente de 60x60x2 mm. con tapa-juntas en U de 60x30x3 mm., con placa de anclaje para atornillar en solera.
- Unión de presión entre paneles y poste.
Todo ello lacado de poliéster en polvo al horno, acabado a escoger por el cliente.
Producto patentado.

| Código | Ud | Descripción | Rendimiento | Precio | Importe |
|---|---|---|---|---|---|
| MICR01121 | ml | Valla modular MICROTRENZADA MTR-H150 (material) | 1 | 186 | 186.00 |
| OF01 | h | Oficial 1ª | 0.5 | 16.17 | 8.09 |
| AY01 | h | Aydante | 0.5 | 14.69 | 7.35 |
|  |  | Total |  |  | 201.44 |

**MICR0113** ml Valla modular MICROTRENZADA MTR-2H100 (30/10/2006)
Precio: 235.51
ML Verja de cerramiento Aluminio MICROTRENZADA
Suministro de verja con las siguientes características:
- 2 chapas de verja de 2,00 m de long. y 1,00 m de alt., de 1,5 mm de espesor perforada y ondulada, con varillas de 12 mm de diametro insertadas, rigidizador superior e inferior en pletina de 50x4 mm.
- Postes de altura 2 m. en tubo de hierro galvanizado en caliente de 60x60x2 mm. con tapa-juntas en U de 60x30x3 mm., con placa de anclaje para atornillar en solera.
- Unión de presión entre paneles y poste.
Todo ello lacado de poliéster en polvo al horno, acabado a escoger por el cliente.
Producto patentado.

| Código | Ud | Descripción | Rendimiento | Precio | Importe |
|---|---|---|---|---|---|
| MICR01131 | ml | Valla modular MICROTRENZADA MTR-2H100 (material) | 1 | 217 | 217.00 |
| OF01 | h | Oficial 1ª | 0.6 | 16.17 | 9.70 |
| AY01 | h | Aydante | 0.6 | 14.69 | 8.81 |
|  |  | Total |  |  | 235.51 |

**MICR0114** ml Valla modular MICROTRENZADA MTR-H200 (30/10/2006)
Precio: 247.44
ML Verja de cerramiento Aluminio MICROTRENZADA
Suministro de verja con las siguientes características:
- Chapa de verja de 1,50 m de long. y 2,00 m de alt., de 1,5 mm de espesor perforada y ondulada, con varillas de 12 mm de diametro insertadas, rigidizador superior e inferior en pletina de 50x4 mm.
- Postes en tubo de hierro galvanizado en caliente de 60x60x2 mm. con tapa-juntas en U de 60x30x3 mm., con placa de anclaje para atornillar en solera.
- Unión de presión entre paneles y poste.
Todo ello lacado de poliéster en polvo al horno, acabado a escoger por el cliente.
Producto patentado.

| Código | Ud | Descripción | Rendimiento | Precio | Importe |
|---|---|---|---|---|---|
| MICR01141 | ml | Valla modular MICROTRENZADA MTR-H200 (material) | 1 | 232 | 232.00 |
| OF01 | h | Oficial 1ª | 0.5 | 16.17 | 8.09 |
| AY01 | h | Aydante | 0.5 | 14.69 | 7.35 |
|  |  | Total |  |  | 247.44 |

**MICR012** Trama Vertical MICROTRENZADA (30/10/2006)

| Código | Ud | Descripción | Rendimiento | Precio |
|---|---|---|---|---|
| MICR0121 | ml | Valla modular MICROTRENZADA MTR-V100 (30/10/2006) | 0 | 144.51 |
| MICR0122 | ml | Valla modular MICROTRENZADA MTR-V150 (30/10/2006) | 0 | 196.51 |
| MICR0123 | ml | Valla modular MICROTRENZADA MTR-V200 (30/10/2006) | 0 | 242.51 |

**MICR0121** ml Valla modular MICROTRENZADA MTR-V100 (30/10/2006)
Precio: 144.51
ML Verja de cerramiento Aluminio MICROTRENZADA
Suministro de verja con las siguientes características:
- Chapa de verja de 1,50 m de long. y 1,00 m de alt., de 1,5 mm de espesor perforada y ondulada, con varillas de 10 mm de diametro insertadas, rigidizador superior e inferior en pletina de 50x4 mm.
- Postes de altura 1,00 m. en pletina de hierro galvanizado en caliente de 60x10 mm. con placa de anclaje para atornillar en solera.
- Unión entre paneles y poste mediante grapa.
Todo ello lacado de poliéster en polvo al horno, acabado a escoger por el cliente.
Producto patentado.

| Código | Ud | Descripción | Rendimiento | Precio | Importe |
|---|---|---|---|---|---|
| MICR01211 | ml | Valla modular MICROTRENZADA MTR-V100 (material) | 1 | 126 | 126.00 |
| OF01 | h | Oficial 1ª | 0.6 | 16.17 | 9.70 |
| AY01 | h | Aydante | 0.6 | 14.69 | 8.81 |
|  |  | Total |  |  | 144.51 |

**MICR0122** ml Valla modular MICROTRENZADA MTR-V150 (30/10/2006)
Precio: 196.51
ML Verja de cerramiento Aluminio MICROTRENZADA
Suministro de verja con las siguientes características:
- Chapa de verja de 1,00 m de long. y 1,50 m de alt., de 1,5 mm de espesor perforada y ondulada, con varillas de 10 mm de diametro insertadas, rigidizador superior e inferior en pletina de 50x4 mm.
- Postes de altura 1,50 m. en pletina de hierro galvanizado en caliente de 60x10 mm. con placa de anclaje para atornillar en solera.
- Unión entre paneles y poste mediante grapa.
Todo ello lacado de poliéster en polvo al horno, acabado a escoger por el cliente.
Producto patentado.

| Código | Ud | Descripción | Rendimiento | Precio | Importe |
|---|---|---|---|---|---|
| MICR01221 | ml | Valla modular MICRETRENZADA MTR-V150 (material) | 1 | 178 | 178.00 |
| OF01 | h | Oficial 1ª | 0.6 | 16.17 | 9.70 |
| AY01 | h | Aydante | 0.6 | 14.69 | 8.81 |
|  |  | Total |  |  | 196.51 |

**MICR0123** ml Valla modular MICROTRENZADA MTR-V200 (30/10/2006)
Precio: 242.51
ML Verja de cerramiento Aluminio MICROTRENZADA
Suministro de verja con las siguientes características:
- Chapa de verja de 1,00 m de long. y 2,00 m de alt., de 1,5 mm de espesor perforada y ondulada, con varillas de 10 mm de diametro insertadas, rigidizador superior e inferior en pletina de 50x4 mm.
- Postes de altura 2,00 m. en pletina de hierro galvanizado en caliente de 60x10 mm. con placa de anclaje para atornillar en solera.
- Unión entre paneles y poste mediante grapa.
Todo ello lacado de poliéster en polvo al horno, acabado a escoger por el cliente.
Producto patentado.

| Código | Ud | Descripción | Rendimiento | Precio | Importe |
|---|---|---|---|---|---|
| MICR01231 | ml | Valla modular MICROTRENZADA MTR-V200 (material) | 1 | 224 | 224.00 |
| OF01 | h | Oficial 1ª | 0.6 | 16.17 | 9.70 |
| AY01 | h | Aydante | 0.6 | 14.69 | 8.81 |
|  |  | Total |  |  | 242.51 |

**MICR021** Celosia para fachada de Aluminio MICROTRENZADA (30/10/2006)

| Código | Ud | Descripción | Rendimiento | Precio |
|---|---|---|---|---|
| MICR0211 | m2 | Celosía para fachada MICROTRENZADA MTR-FH100/100 (30/10/2006) | 0 | 219.72 |
| MICR0212 | m2 | Celosía para fachada MICROTRENZADA MTR-FV100/200 (30/10/2006) | 0 | 196.72 |

**MICR0211** m2 Celosía para fachada MICROTRENZADA MTR-FH100/100 (30/10/2006)
Precio: 219.72
M2 de celosía para Fachada de Aluminio MICROTRENZADA.
Suministro de celosía con las siguientes carasterísticas:
- Chapa de verja de 1,00 de long. y 1,00 de alt. de 1,5 m. de espesor perforada y ondulada con varrillas de 10 mm, de diametro insertadas.
- Rastreles en aluminio, sistemas estandar de anclaje.
- Panel colgado sobre rastrel y atornillado.
Todo ello lacado de poliéster en polvo al horno, acabado a escoger por el cliente.
Producto patentado.

| Código | Ud | Descripción | Rendimiento | Precio | Importe |
|---|---|---|---|---|---|
| MICR02111 | M2 | Celosía para fachada MICRITRENZADA MTR-FH100/100 (material) | 1 | 158 | 158.00 |
| OF01 | h | Oficial 1ª | 2 | 16.17 | 32.34 |
| AY01 | h | Aydante | 2 | 14.69 | 29.38 |
|  |  | Total |  |  | 219.72 |

**MICR0212** m2 Celosía para fachada MICROTRENZADA MTR-FV100/200 (30/10/2006)
Precio: 196.72
M2 de celosía para Fachada de Aluminio MICROTRENZADA.
Suministro de celosía con las siguientes carasterísticas:
- Chapa de verja de 1,00 de long. y 2,00 de alt. de 1,5 m. de espesor perforada y ondulada con varrillas de 10 mm, de diametro insertadas.
- Rastreles en aluminio, sistemas estandar de anclaje.
- Panel colgado sobre rastrel y atornillado.
Todo ello lacado de poliéster en polvo al horno, acabado a escoger por el cliente.
Producto patentado.

| Código | Ud | Descripción | Rendimiento | Precio | Importe |
|---|---|---|---|---|---|
| MICR02121 | m2 | Celosía para fachada MICROTRENZADA MTR-FV100/200 (material) | 1 | 135 | 135.00 |
| OF01 | h | Oficial 1ª | 2 | 16.17 | 32.34 |
| AY01 | h | Aydante | 2 | 14.69 | 29.38 |
|  |  | Total |  |  | 196.72 |

**MICR031** Chapa MICROTRENZADA MTO sin varilla
Precio: 320
Plancha de aluminio MICROTRENZADA MTO sin varilla.
Suministro de plancha con las siguientes características:
-Chapa de 1,5 mm, de espesor perforada y ondulada.
-Lacado de poliéster en polvo al horno, acabado negro forja.
-Producto patentado.

| Código | Ud | Descripción | Rendimiento | Precio | Importe |
|---|---|---|---|---|---|
| MICR0311 | ud | Chapa MICROTRENZADA sin varilla MTO-150 Lacado (material) | 1 | 75 | 75.00 |
| MICR0312 | ud | Chapa MICROTRENZADA sin varilla MTO-200 Lacado (material) | 1 | 98 | 98.00 |
| MICR0313 | ud | Chapa MICROTRENZADA sin varilla MTO-300 Lacado (material) | 1 | 147 | 147.00 |
|  |  | Total |  |  | 320 |

**MICR032** Chapa MICROTRENZADA MTR con varilla
Precio: 427
Plancha de aluminio MICROTRENZADA MTR con varilla.
Suministro de plancha con las siguientes características:
-Chapa de 1,5 mm, de espesor perforada y ondulada, con varillas de 12 mm. de diametro insertadas.
-Lacado de poliéster en polvo al horno, acabado negro forja.
-Producto patentado.

| Código | Ud | Descripción | Rendimiento | Precio | Importe |
|---|---|---|---|---|---|
| MICR0321 | ud | Chapa MICROTRENZADA con varilla MTR-150 Lacado (material) | 1 | 99 | 99.00 |
| MICR0322 | ud | Chapa MICROTRENZADA con varilla MTR-200 Lacado (material) | 1 | 131 | 131.00 |
| MICR0323 | ud | Chapa MICROTRENZADA con varilla MTR-300 Lacado (material) | 1 | 197 | 197.00 |
|  |  | Total |  |  | 427 |

## Recursos

**MICR0311** ud Chapa MICROTRENZADA sin varilla MTO-150 Lacado
Plancha de aluminio MICROTRENZADA MTO sin varilla.
Suministro de plancha con las siguientes características:
-Chapa de 1,50 m de long. y 1,00 m de alt. de 1,5 mm, de espesor perforada y ondulada.
-Lacado de poliéster en polvo al horno, acabado negro forja.
-Producto patentado.

**MICR0312** ud Chapa MICROTRENZADA sin varilla MTO-200 Lacado
Plancha de aluminio MICROTRENZADA MTO sin varilla.
Suministro de plancha con las siguientes características:
-Chapa de 2,00 m de long. y 1,00 m de alt. de 1,5 mm, de espesor perforada y ondulada.
-Lacado de poliéster en polvo al horno, acabado negro forja.
-Producto patentado.

**MICR0313** ud Chapa MICROTRENZADA sin varilla MTO-300 Lacado
Plancha de aluminio MICROTRENZADA MTO sin varilla.
Suministro de plancha con las siguientes características:
-Chapa de 3,0 m de long. y 1,00 m de alt. de 1,5 mm, de espesor perforada y ondulada.
-Lacado de poliéster en polvo al horno, acabado negro forja.
-Producto patentado.

**MICR0321** ud Chapa MICROTRENZADA con varilla MTR-150 Lacado
Plancha de aluminio MICROTRENZADA MTR con varilla.
Suministro de plancha con las siguientes características:
-Chapa de 1,50 m de long. y 1,00m de alt de 1,5 mm, de espesor perforada y ondulada, con varillas de 12 mm. de diametro insertadas.
-Lacado de poliéster en polvo al horno, acabado negro forja.
-Producto patentado.

**MICR0322** ud Chapa MICROTRENZADA con varilla MTR-200 Lacado
Plancha de aluminio MICROTRENZADA MTR con varilla.
Suministro de plancha con las siguientes características:
-Chapa de 2,00 m de long. y 1,00m de alt de 1,5 mm, de espesor perforada y ondulada, con varillas de 12 mm. de diametro insertadas.
-Lacado de poliéster en polvo al horno, acabado negro forja.
-Producto patentado.

**MICR0323** ud Chapa MICROTRENZADA con varilla MTR-300 Lacado
Plancha de aluminio MICROTRENZADA MTR con varilla.
Suministro de plancha con las siguientes características:
-Chapa de 3,00 m de long. y 1,00m de alt de 1,5 mm, de espesor perforada y ondulada, con varillas de 12 mm. de diametro insertadas.
-Lacado de poliéster en polvo al horno, acabado negro forja.
-Producto patentado.

**MICR041** Acabados
- Poliéster ferrotexturado en seis colores: negro forja, gris acero, ferrita, blanco, verde y rojo teja.
- Poliéster liso en gris plata.

**MICR042** Tratamiento del acero
Galvanizado en caliente (1). Tratamiento de desengrase y fosfatado (2). Lacado al horno con poliéster (3).
Sistema Dúplex de acuerdo a la norma UNE-EN 13438.
Protección mediante galvanizado en caliente de gran resistencia antioxidante. Tratamiento de desengrase y fosfatado. Lacado al horno con poliéster ferrotexturado. Máxima adherencia del revestimiento exterior.
-Tratamiento anticorrosión: Galvanizado en caliente por inmersión.
· Espesor mínimo del baño de zinc: 70 µm.
· Norma UNE-EN ISO 1461
-Tratamiento de adherencia: Desengrase ácido. Fosfatado amorfo.
-Acabado superficial: Poliéster de aplicación en polvo (>70µm). Alta calidad y prestaciones a la intemperie.

**MICR043** Tratamiento del aluminio
Tratamiento de desengrase y fosfatado (2). Lacado al horno con poliéster (3).
